# objectflor
Leistungsbeschreibung (GAEB DA XML 3.1, DA81)
Währung: EUR
Erstellt mit: AVAPLAN/ GXML Toolbox V3.13 R20101116, AVAPLAN, 14.05.2019

## objectflor
EP-Anteile: Löhne; Stoffe; Geräte; Sonstige

### Abschnitt 1 EXPONA Design Flooring

#### Titel 1.4 EXPONA CLIC 19dB

**1.4.10 Bodenbelag EXPONA CLIC 19dB**
Rigid-Core Bodenbelag nach EN 16511, mehrlagig modular,
SPC Träger mit Dekorschicht, transparenter Nutzschicht
und IXPE Trittschalldämmschicht, mit patentiertem 5G-i
Välinge Klicksystem an den Kopfseiten (Längsseiten 2G),
produziert mit phthalatfreien Weichmachern,
formaldehydfrei, besonders emissionsarm gemäß Indoor
Air Comfort GOLD Zertifizierung, erfüllt nachweislich
die Anforderungen des AgBB-Bewertungsschemas,
REACH-Konformität laut Verordnung der Europäischen
Union, 100 % recyclebar.

Oberflächenprägung in Apart-Holzstruktur, Holzoptiken,
rundum Microfase, sehr formstabil durch hohe Dichte des
Materials, 100 % wasserfest, besonders pflegeleicht
durch werkseitige, extra starke
PUR-Polyurethanvergütung (UV-gehärtet), Verringerung
der Schallübertragung in darunter liegende Räume um
19dB. Paneele zur schwimmenden Verlegung.

Flächengewicht EN ISO 23997:
10800 g/m2
Klassifizierung EN ISO 10874:
Klasse 23, 34
Gesamtdicke EN ISO 24337:
6,5 mm
Dicke IXPE Trittschalldämmung:
1,0 mm
Nutzschichtdicke EN ISO 24340:
0,55 mm
Lieferform Paneele nach EN ISO 24337
Maßbeständigkeit EN ISO 23999:
<= 0,2 % max.
Resteindruck EN ISO 24343-1:
<= 0,15 mm
Beständigkeit gegen Stoßbeanspruchung
EN 13329 Anhang F:
bestanden >= 1800 mm
Brandverhalten EN 13501-1:
Bfl-s1
Rutschhemmung DIN 51130:
R 10 / EN 13893:
DS
Trittschallverbesserungsmaß EN ISO 10140-3:
19 dB
Wärmedurchlasswiderstand EN 12667/ISO 8302:
0,034 m2 K/W
Verschleißgruppe EN 13329 Anhang E:
>= 4000 Zyklen
Bindemittelgehalt EN ISO 10582:
Typ I
Stuhlrolleneignung EN 425:
ja, 25000 Zyklen, Typ W, EN 12529
Dickenquellung ISO 24336:
bestanden 0,0 %
Möbelfußtest EN 424:
keine sichtbare Veränderung
Fußbodenheizung EN 1264-2:
geeignet, max. 27°C, für Warmwasser-Fußbodenheizung

Fachgerecht verlegen auf dem nach DIN 18365
vorbereiteten Untergrund, gemäß den Empfehlungen des
Bodenbelagsherstellers.

Benötigter Lichtreflexionsgrad (LRV) ................
aufgrund der Forderung nach DIN 18040 (Barrierefreies
Bauen) oder anderer Lichtkonzepte.

Bodenbelag EXPONA CLIC 19dB oder gleichwertig:

Hersteller/Typ
.......................................................
vom Bieter einzutragen

Abrechnungseinheit: m²

Passende Design Sockelleiste sowie CLIPSTAR
Befestigungssystem in gesonderter Position.
Menge: 0,000 m²
