# objectflor
Leistungsbeschreibung (GAEB DA XML 3.1, DA81)
Währung: EUR
Erstellt mit: AVAPLAN/ GXML Toolbox V3.13 R20101116, AVAPLAN, 14.05.2019

## objectflor
EP-Anteile: Löhne; Stoffe; Geräte; Sonstige

### Abschnitt 1 EXPONA Design Flooring

#### Titel 1.3 EXPONA DOMESTIC

**1.3.10 Bodenbelag EXPONA DOMESTIC**
Design-Bodenbelag aus Vinyl nach EN ISO 10582,
heterogen, mit transparenter Nutzschicht, produziert
mit phthalatfreien und biologischen Weichmachern,
formaldehydfrei, besonders emissionsarm gemäß Indoor
Air Comfort GOLD und FloorScore Zertifizierung,
erfüllt nachweislich die Anforderungen des
AgBB-Bewertungsschemas, REACH-Konformität laut
Verordnung der Europäischen Union, Finnische
Emissionsklassifizierung M1. Bodenbelag mit
produktspezifischer IBU-Umwelt-Produktdeklaration
(EPD), begutachtet nach dem EN 15804 Programm des
Instituts Bauen und Umwelt e.V. (IBU) für die
ökologische Gebäudebewertung, der komplette Datensatz
für den Bodenbelag ist, um das Planen und Bauen
nachhaltiger Gebäude zu fördern, im DGNB Navigator
www.dgnb-navigator.de hinterlegt. Der Bodenbelag ist
mit dem BES 6001 Zertifikat ausgezeichnet, das belegt,
dass bei der Beschaffung des Bodenbelages nach
verantwortungsvollen, nachhaltigen und ethischen
Grundsätzen gehandelt wurde, 100% recyclebar.

Authentische Oberflächenprägung und 3D-Wirkung, Holz-,
Stein und Effektoptiken, gefaste Kanten vom Design
abhängig, hohe Druckstabilität des Materials durch
Herstellung im Hot-Press-Verfahren, besonders
pflegeleicht durch werkseitige, extra starke
CleanShieldTM Oberflächenvergütung aus 100 % PUR
(UV-gehärtet). Fliesen oder Planken zur vollflächigen
Verklebung.

Flächengewicht EN ISO 23997:
3680 g/m2
Klassifizierung EN ISO 10874:
Klasse 23, 32, 41
Gesamtdicke EN ISO 24346:
2,0 mm
Nutzschichtdicke EN ISO 24340:
0,4 mm
Lieferform Fliesen oder Planken nach EN ISO 24342
Maßbeständigkeit EN ISO 23999:
<= 0,1 % max.
Resteindruck EN ISO 24343-1:
<= 0,05 mm (gemittelter Prüfwert aus der laufenden
Produktion)
Brandverhalten EN 13501-1:
Bfl-s1
Rutschhemmung DIN 51130:
R 10 / EN 13893:
DS
Trittschallverbesserungsmaß EN ISO 10140-3:
2 dB
Wärmedurchlasswiderstand EN 12667/ISO 8302:
0,02 m2K/W
Elektrostatisches Verhalten beim Begehen EN 1815:
<= 2 kV, antistatisch
Chemikalienbeständigkeit EN ISO 26987:
beständig gegen Chemikalien (in Abhängigkeit von
Konzentration und Einwirkzeit)
Verschleißgruppe EN ISO 10582:
Bindemittelgehalt Typ I
Stuhlrolleneignung ISO 4918:
ja, Typ W, EN 12529
Fußbodenheizung EN 1264-2:
geeignet, max. 27°C, für Warmwasser-Fußbodenheizung

Fachgerecht verlegen auf dem nach DIN 18365
vorbereiteten Untergrund, gemäß den Empfehlungen des
Bodenbelags- sowie Klebstoffherstellers.

Benötigter Lichtreflexionsgrad (LRV) ................
aufgrund der Forderung nach DIN 18040 (Barrierefreies
Bauen) oder anderer Lichtkonzepte.

Bodenbelag EXPONA DOMESTIC oder gleichwertig:

Hersteller/Typ
.......................................................
vom Bieter einzutragen

Klebstoff:

Hersteller/Typ .............................. vom
Bieter einzutragen

Abrechnungseinheit: m²

Passende Design Sockelleiste sowie CLIPSTAR
Befestigungssystem in gesonderter Position.
Menge: 0,000 m²

**1.3.20 Bodenbelag EXPONA DOMESTIC als Wandbelag**
Design-Bodenbelag aus Vinyl als Wandbelag nach EN ISO
15102, heterogen, mit transparenter Nutzschicht,
produziert mit phthalatfreien und biologischen
Weichmachern, formaldehydfrei, besonders emissionsarm
gemäß Indoor Air Comfort GOLD und FloorScore
Zertifizierung, erfüllt nachweislich die Anforderungen
des AgBB-Bewertungsschemas, REACH-Konformität laut
Verordnung der Europäischen Union, Finnische
Emissionsklassifizierung M1. Bodenbelag mit
produktspezifischer IBU-Umwelt-Produktdeklaration
(EPD), begutachtet nach dem EN 15804 Programm des
Instituts Bauen und Umwelt e.V. (IBU) für die
ökologische Gebäudebewertung, der komplette Datensatz
für den Bodenbelag ist, um das Planen und Bauen
nachhaltiger Gebäude zu fördern, im DGNB Navigator
www.dgnb-navigator.de hinterlegt. Der Bodenbelag ist
mit dem BES 6001 Zertifikat ausgezeichnet, das belegt,
dass bei der Beschaffung des Bodenbelages nach
verantwortungsvollen, nachhaltigen und ethischen
Grundsätzen gehandelt wurde, 100% recyclebar.
Authentische Oberflächenprägung und 3D-Wirkung, Holz-,
Stein und Effektoptiken, gefaste Kanten vom Design
abhängig, hohe Druckstabilität des Materials durch
Herstellung im Hot-Press-Verfahren, besonders
pflegeleicht durch werkseitige, extra starke
CleanShieldTM Oberflächenvergütung aus 100 % PUR
(UV-gehärtet). Fliesen oder Planken zur vollflächigen
Verklebung.

Flächengewicht EN ISO 23997:
3680 g/m2
Gesamtdicke EN ISO 24346:
2,0 mm
Nutzschichtdicke EN ISO 24340:
0,4 mm
Lieferform Fliesen oder Planken nach EN ISO 24342
Maßbeständigkeit EN ISO 23999:
<= 0,1 % max.
Brandverhalten EN 13501-1:
D -s3 d0

Fachgerecht verlegen auf dem nach VOB DIN 18365, DIN
18534 bzw. DIN 18299 vorbereiteten Wanduntergrund,
gemäß den Empfehlungen des Bodenbelags- sowie
Klebstoffherstellers vollflächig mit geeignetem und
zugelassenen reaktiven MS Polymerklebstoff.

Benötigter Lichtreflexionsgrad (LRV) ................
aufgrund der Forderung nach DIN 18040 (Barrierefreies
Bauen) oder anderer Lichtkonzepte.

Bodenbelag EXPONA DOMESTIC als Wandbelag oder
gleichwertig:

Hersteller/Typ
.......................................................
vom Bieter einzutragen

Klebstoff:

Hersteller/Typ .............................. vom
Bieter einzutragen

Abrechnungseinheit: m²
Menge: 0,000 m²
