# objectflor
Leistungsbeschreibung (GAEB DA XML 3.1, DA81)
Währung: EUR
Erstellt mit: AVAPLAN/ GXML Toolbox V3.13 R20101116, AVAPLAN, 14.05.2019

## objectflor
EP-Anteile: Löhne; Stoffe; Geräte; Sonstige

### Abschnitt 1 EXPONA Design Flooring

#### Titel 1.5 EXPONA FLOW

**1.5.10 Bodenbelag EXPONA FLOW**
Design-Kompaktbelag aus PVC nach EN ISO 10582,
heterogen, mit transparenter Nutzschicht, produziert
mit phthalatfreien Weichmachern, formaldehydfrei,
besonders emissionsarm gemäß Indoor Air Comfort GOLD
und FloorScore Zertifizierung, erfüllt nachweislich
die Anforderungen des AgBB-Bewertungsschemas,
REACH-Konformität laut Verordnung der Europäischen
Union. Bodenbelag mit produktspezifischer
IBU-Umwelt-Produktdeklaration (EPD), begutachtet nach
dem EN 15804 Programm des Instituts Bauen und Umwelt
e.V. (IBU) für die ökologische Gebäudebewertung, der
komplette Datensatz für den Bodenbelag ist, um das
Planen und Bauen nachhaltiger Gebäude zu fördern, im
DGNB Navigator www.dgnb-navigator.de hinterlegt. Der
Bodenbelag ist mit dem BES 6001 Zertifikat
ausgezeichnet, das belegt, dass bei der Beschaffung des
Bodenbelages nach verantwortungsvollen, nachhaltigen
und ethischen Grundsätzen gehandelt wurde, 100%
recyclebar, produziert mit 10% hauseigenem Recyclat.

Authentische Holz-, Stein und Effektoptiken,
besonders pflegeleicht durch werkseitige, extra
starke PUR-Polyurethanvergütung (UV-gehärtet). Bahnen
zur vollflächigen Verklebung.

Flächengewicht EN ISO 23997:
2660 g/m2
Klassifizierung EN ISO 10874:
Klasse 23, 34, 43
Gesamtdicke EN ISO 24346:
2,0 mm
Nutzschichtdicke EN ISO 24340:
0,7 mm
Lieferform Bahnen nach EN ISO 24341
Resteindruck EN ISO 24343-1:
<= 0,1 mm
Brandverhalten EN 13501-1:
Bfl-s1
Rutschhemmung DIN 51130:
R 10 / EN 13893:
DS
Trittschallverbesserungsmaß EN ISO 10140-3:
bis zu 4 dB
Wärmedurchlasswiderstand EN 12667, ISO 8302:
0,02 m2K/W
Elektrostatisches Verhalten beim Begehen EN 1815:
<= 2 kV, antistatisch
Dekontaminierbarkeit ISO 8690:
gut
Chemikalienbeständigkeit EN ISO 26987:
beständig gegen Chemikalien (in Abhängigkeit von
Konzentration und Einwirkzeit)
Verschleißgruppe EN ISO 10582:
Bindemittelgehalt Typ I
Stuhlrolleneignung ISO 4918:
ja, Typ W, EN 12529
Fußbodenheizung EN 1264-2:
geeignet, max. 27°C, für Warmwasser-Fußbodenheizung

Fachgerecht verlegen auf dem nach DIN 18365
vorbereiteten Untergrund, gemäß den Empfehlungen des
Bodenbelags- sowie Klebstoffherstellers.

Benötigter Lichtreflexionsgrad (LRV) ................
aufgrund der Forderung nach DIN 18040 (Barrierefreies
Bauen) oder anderer Lichtkonzepte.

Bodenbelag EXPONA FLOW oder gleichwertig:

Hersteller/Typ
.......................................................
.................... vom Bieter einzutragen

Klebstoff:

Hersteller/Typ
.......................................................
vom Bieter einzutragen

Abrechnungseinheit: m²

Schweißschnur und Verschweißen der Belagsnähte in
gesonderter Position.
Menge: 0,000 m²

**1.5.20 Schweißschnur**
Schweißschnur, farblich an den Bodenbelag angepasst,
Rundschnur mit Durchmesser 4 mm, in Rollen zu 100 m
Länge.

Belagsnähte auffräsen und mit Schweißschnur passend zum
Farbton nach Verlegeanleitung des Herstellers
verschweißen.

Schweißschnur:

Hersteller/Typ ............................
vom Bieter einzutragen

Abrechnungseinheit: Stück Rolle zu 100 m Länge / lfdm
Menge: 0,000 St
