# objectflor
Leistungsbeschreibung (GAEB DA XML 3.1, DA81)
Währung: EUR
Erstellt mit: AVAPLAN/ GXML Toolbox V3.13 R20101116, AVAPLAN, 14.05.2019

## objectflor
EP-Anteile: Löhne; Stoffe; Geräte; Sonstige

### Abschnitt 1 EXPONA Design Flooring

#### Titel 1.6 EXPONA SIMPLAY

**1.6.10 Bodenbelag EXPONA SIMPLAY**
Selbstliegender Design-Bodenbelag aus Vinyl nach EN ISO
10582, heterogen, mit transparenter Nutzschicht,
produziert mit phthalatfreien und biologischen
Weichmachern, formaldehydfrei, besonders emissionsarm
gemäß Indoor Air Comfort GOLD und FloorScore
Zertifizierung, erfüllt nachweislich die Anforderungen
des AgBB-Bewertungsschemas, REACH-Konformität laut
Verordnung der Europäischen Union. Bodenbelag mit
produktspezifischer IBU-Umwelt-Produktdeklaration
(EPD), begutachtet nach dem EN 15804 Programm des
Instituts Bauen und Umwelt e.V. (IBU) für die
ökologische Gebäudebewertung, der komplette Datensatz
für den Bodenbelag ist, um das Planen und Bauen
nachhaltiger Gebäude zu fördern, im DGNB Navigator
www.dgnb-navigator.de hinterlegt. 100% recyclebar.

Authentische Oberflächenprägung und 3D-Wirkung, Holz-
und Steinoptiken, gefaste Kanten, besonders
pflegeleicht durch werkseitige, extra starke
PUR-Polyurethanvergütung (UV-gehärtet). Fliesen oder
Planken zur losen Verlegung.

Flächengewicht EN ISO 23997:
8000 g/m2
Klassifizierung EN ISO 10874:
Klasse 23, 34, 43
Gesamtdicke EN ISO 24346:
5,0 mm
Nutzschichtdicke EN ISO 24340:
0,7 mm
Lieferform Fliesen oder Planken nach EN ISO 24342
Maßbeständigkeit EN ISO 23999:
<= 0,1 % max.
Resteindruck EN ISO 24343-1:
<= 0,05 mm (gemittelter Prüfwert aus der laufenden
Produktion)
Brandverhalten EN 13501-1:
Bfl-s1
Rutschhemmung DIN 51130:
R 10 / EN 13893:
DS
Trittschallverbesserungsmaß EN ISO 10140-3:
9 dB
Wärmedurchlasswiderstand EN 12667, ISO 8302:
0,0226 m2 K/W
Elektrostatisches Verhalten beim Begehen EN 1815:
<= 2 kV, antistatisch
Chemikalienbeständigkeit EN ISO 26987:
beständig gegen Chemikalien (in Abhängigkeit von
Konzentration und Einwirkzeit)
Verschleißgruppe EN ISO 10582:
Bindemittelgehalt Typ I
Stuhlrolleneignung ISO 4918:
ja, Typ W, EN 12529
Fußbodenheizung EN 1264-2:
geeignet, max. 27°C, für Warmwasser-Fußbodenheizung

Fachgerecht verlegen auf dem nach DIN 18365
vorbereiteten Untergrund, gemäß den Empfehlungen des
Bodenbelagsherstellers.

Benötigter Lichtreflexionsgrad (LRV) ................
aufgrund der Forderung nach DIN 18040 (Barrierefreies
Bauen) oder anderer Lichtkonzepte.

Bodenbelag EXPONA SIMPLAY oder gleichwertig:

Hersteller/Typ
.......................................................
vom Bieter einzutragen

Abrechnungseinheit: m²
Menge: 0,000 m²
