# Leistungsbeschreibung (GAEB DA XML 3.1, DA81)
Währung: EUR
Erstellt mit: © Heinze GmbH 2019/ GXML Toolbox V3.3 R20190130, heinze.de, 21.08.2019

## Objectflor
Datum: 21.08.2019

### Hauptabschnitt 1 EXPONA Design Flooring

#### Abschnitt 1.1 EXPONA SIMPLAY 19dB

**1.1.1 Bodenbelag EXPONA SIMPLAY 19dB**
Selbstliegender Design-Bodenbelag aus Vinyl mit
integrierter IXPE Trittschalldämmung nach EN 651,
heterogen, mit transparenter Nutzschicht, produziert
mit phthalatfreien und biologischen Weichmachern,
formaldehydfrei, besonders emissionsarm gemäß Indoor
Air Comfort GOLD und FloorScore Zertifizierung,
REACH-Konformität laut Verordnung der Europäischen
Union. 100% recyclebar.

Authentische Oberflächenprägung und 3D-Wirkung, Holz-
und Betonnoptiken, gefaste Kanten, besonders
pflegeleicht durch werkseitige, extra starke
PUR-Polyurethanvergütung (UV-gehärtet). Fliesen oder
Planken zur losen Verlegung, Fixierung mittels
Tackifier.

Flächengewicht EN ISO 23997: 6380 g/m2
Klassifizierung EN ISO 10874: Klasse 23, 33, 42
Gesamtdicke EN ISO 24346: 5,0 mm
Nutzschichtdicke EN ISO 24340: 0,55 mm
Dicke IXPE Trittschalldämmung: 1,0 mm
Lieferform Fliesen oder Planken nach EN ISO 24342
Maßbeständigkeit EN ISO 23999: <= 0,25 %max.
Resteindruck EN ISO 24343-1: <= 0,20 mm
Brandverhalten EN 13501-1: Cfl-s1
Rutschhemmung DIN 51130: R 10 / EN 13893: DS
Trittschallverbesserungsmaß EN ISO 10140-3:  <= 19 dB
Wärmeleitfähigkeit EN 12524: 0,25 W m/K.
Wärmedurchlasswiderstand EN 12667, ISO 8302:
0,0419 m2 K/W
Chemikalienbeständigkeit EN ISO 26987:
beständig gegenChemikalien (in Abhängigkeit von
Konzentration und Einwirkzeit)
Verschleißgruppe EN 660-2: Gruppe T
StuhlrolleneignungISO 4918: ja, Typ W, EN 12529
Fußbodenheizung EN 1264-2:
geeignet, max. 27°C, für Warmwasser-Fußbodenheizung

Fachgerecht verlegen auf dem nach DIN 18365
vorbereiteten Untergrund, gemäß den Empfehlungen des
Bodenbelags- sowie Tackifierherstellers.

Benötigter Lichtreflexionsgrad (LRV) ................
aufgrund der Forderung nach DIN 18040 (Barrierefreies
Bauen) oder anderer Lichtkonzepte.

Bodenbelag EXPONA SIMPLAY 19dB oder gleichwertig:

Hersteller/Typ
.......................................................
vom Bieter einzutragen

Tackifier:

Hersteller/Typ
.......................................................
vom Bieter einzutragen
Menge: 1,000 m²
