# objectflor
Leistungsbeschreibung (GAEB DA XML 3.1, DA81)
Währung: EUR
Erstellt mit: AVAPLAN/ GXML Toolbox V3.13 R20101116, AVAPLAN, 14.05.2019

## objectflor
EP-Anteile: Löhne; Stoffe; Geräte; Sonstige

### Abschnitt 2 POLYFLOR Vinyl Flooring

#### Titel 2.1 POLYFLOR Heterogeneous Vinyl Flooring

##### unbenannt 2.1.1 POLYFLOR BLOC

**2.1.1.10 Bodenbelag POLYFLOR BLOC PUR**
Bodenbelag aus PVC nach EN ISO 10582, heterogen, mit
voll pigmentierter, homogener Nutzschicht, produziert
mit phthalatfreien Weichmachern, formaldehydfrei,
besonders emissionsarm gemäß Indoor Air Comfort GOLD
und FloorScore Zertifizierung, erfüllt nachweislich
die Anforderungen des AgBB-Bewertungsschemas,
REACH-Konformität laut Verordnung der Europäischen
Union. Bodenbelag mit IBU-Umwelt-Produktdeklaration
(EPD), begutachtet nach dem EN 15804 Programm des
Instituts Bauen und Umwelt e.V. (IBU) für die
ökologische Gebäudebewertung. Der Bodenbelag ist mit
dem BES 6001 Zertifikat ausgezeichnet, das belegt, dass
bei der Beschaffung des Bodenbelages nach
verantwortungsvollen, nachhaltigen und ethischen
Grundsätzen gehandelt wurde, 100% recyclebar.

Voll pigmentierte, homogene PVC-Nutzschicht in
brillanten Uni-Farbtönen, mit strukturierter
Oberflächenprägung, besonders pflegeleicht durch
werkseitige, extra starke PUR-Polyurethanvergütung
(UV-gehärtet). Bahnen zur vollflächigen Verklebung.

Flächengewicht EN ISO 23997:
2660 g/m2
Klassifizierung EN ISO 10874:
Klasse 23, 34, 43
Gesamtdicke EN ISO 24346:
2,0 mm
Nutzschichtdicke EN ISO 24340:
0,7 mm
Lieferform Bahnen nach EN ISO 24341
Resteindruck EN ISO 24343-1:
<= 0,1 mm
Brandverhalten EN 13501-1:
Bfl-s1
Rutschhemmung DIN 51130:
R 10 / EN 13893:
DS
Trittschallverbesserungsmaß EN ISO 10140-3:
bis zu 4 dB
Wärmedurchlasswiderstand EN 12667, ISO 8302:
0,02 m2K/W
Elektrostatisches Verhalten beim Begehen EN 1815:
<= 2 kV, antistatisch
Dekontaminierbarkeit ISO 8690:
gut
Chemikalienbeständigkeit EN ISO 26987:
beständig gegen Chemikalien (in Abhängigkeit von
Konzentration und Einwirkzeit)
Verschleißgruppe EN ISO 10582:
Bindemittelgehalt Typ I
Stuhlrolleneignung ISO 4918:
ja, Typ W, EN 12529
Fußbodenheizung EN 1264-2:
geeignet, max. 27°C, für Warmwasser-Fußbodenheizung

Fachgerecht verlegen auf dem nach DIN 18365
vorbereiteten Untergrund, gemäß den Empfehlungen des
Bodenbelags- sowie Klebstoffherstellers.

Das vorgegebene Farbkonzept erfordert Farbton nach
NCS-Farbcode ..........

Benötigter Lichtreflexionsgrad (LRV) ................
aufgrund der Forderung nach DIN 18040 (Barrierefreies
Bauen) oder anderer Lichtkonzepte.

Bodenbelag POLYFLOR BLOC PUR oder gleichwertig:

Hersteller/Typ
.......................................................
.................... vom Bieter einzutragen

Klebstoff:

Hersteller/Typ
.......................................................
vom Bieter einzutragen

Abrechnungseinheit: m²

Schweißschnur und Verschweißen der Belagsnähte in
gesonderter Position.
Menge: 0,000 m²

**2.1.1.20 Schweißschnur**
Schweißschnur, farblich an den Bodenbelag angepasst,
Rundschnur mit Durchmesser 4 mm, in Rollen zu 100 m
Länge.

Belagsnähte auffräsen und mit Schweißschnur passend zum
Farbton nach Verlegeanleitung des Herstellers
verschweißen.

Schweißschnur:

Hersteller/Typ ............................
vom Bieter einzutragen

Abrechnungseinheit: Stück Rolle zu 100 m Länge / lfdm
Menge: 0,000 St
