# objectflor
Leistungsbeschreibung (GAEB DA XML 3.1, DA81)
Währung: EUR
Erstellt mit: AVAPLAN/ GXML Toolbox V3.13 R20101116, AVAPLAN, 14.05.2019

## objectflor
EP-Anteile: Löhne; Stoffe; Geräte; Sonstige

### Abschnitt 2 POLYFLOR Vinyl Flooring

#### Titel 2.2 POLYFLOR Homogeneous Vinyl Flooring

##### unbenannt 2.2.1 POLYFLOR PALETTONE PUR

**2.2.1.10 Bodenbelag POLYFLOR PALETTONE PUR**
Bodenbelag aus PVC nach EN ISO 10581, homogen,
produziert mit phthalatfreien Weichmachern,
formaldehydfrei, besonders emissionsarm gemäß Indoor
Air Comfort GOLD- und FloorScore-Zertifizierung,
erfüllt nachweislich die Anforderungen des
AgBB-Bewertungsschemas, REACH-Konformität laut
Verordnung der Europäischen Union, Finnische
Emissionsklassifizierung M1. Bodenbelag mit
IBU-Umwelt-Produktdeklaration (EPD), begutachtet nach
dem EN 15804 Programm des Instituts Bauen und Umwelt
e.V. (IBU) für die ökologische Gebäudebewertung. 100%
recyclebar, produziert mit 25% hauseigenem Recyclat.

Bodenbelag mit glatter, dichter und besonders matter
Oberfläche, in Uni-Basis-Farbton mit harmonischen
Akzent-Chips und -Splittern in richtungsfreier
Dessinierung, besonders pflegeleicht durch
werkseitige, extra starke PUR-Polyurethanvergütung
(UV-gehärtet). Bahnen oder Fliesen zur vollflächigen
Verklebung.

Flächengewicht EN ISO 23997:
2800 g/m2
Klassifizierung EN ISO 10874:
Klasse 23, 34, 43
Gesamtdicke EN ISO 24346:
2,0 mm
Lieferform Bahnen nach EN ISO 24341
Lieferform Fliesen nach EN ISO 24342 (ausgewählte
Farben)
Resteindruck EN ISO 24343-1:
<= 0,02 mm (gemittelter Prüfwert aus der laufenden
Produktion)
Brandverhalten EN 13501-1:
Bfl-s1
Rutschhemmung DIN 51130:
R 10 / EN 13893:
DS
Trittschallverbesserungsmaß EN ISO 10140-3:
2 dB
Wärmeleitfähigkeit EN 12524:
0,25 W m/K.
Elektrostatisches Verhalten beim Begehen EN 1815:
<= 2 kV, antistatisch
Beständigkeit gegenüber Pilz- und Bakterienwachstum ISO
846 Part C:
gut
Reinraumeignung ISO 14644-1:
Klasse 4
Dekontaminierbarkeit ISO 8690:
sehr gut
Chemikalienbeständigkeit EN ISO 26987:
beständig gegen Chemikalien (in Abhängigkeit von
Konzentration und Einwirkzeit)
Verschleißgruppe EN ISO 10581:
Bindemittelgehalt Typ I
Stuhlrolleneignung ISO 4918:
ja, Typ W, EN 12529
Fußbodenheizung EN 1264-2:
geeignet, max. 27°C, für Warmwasser-Fußbodenheizung
Emissionsverhalten:
<= 10 µg/m3 TVOC nach 28 Tagen

Fachgerecht verlegen auf dem nach DIN 18365
vorbereiteten Untergrund, gemäß den Empfehlungen des
Bodenbelags- sowie Klebstoffherstellers.

Das vorgegebene Farbkonzept erfordert Farbton nach
NCS-Farbcode ..........

Benötigter Lichtreflexionsgrad (LRV) ................
aufgrund der Forderung nach DIN 18040 (Barrierefreies
Bauen) oder anderer Lichtkonzepte.

Bodenbelag POLYFLOR PALETTONE PUR oder gleichwertig:

Hersteller/Typ
.......................................................
.................... vom Bieter einzutragen

Klebstoff:

Hersteller/Typ
.......................................................
vom Bieter einzutragen

Abrechnungseinheit: m²

Schweißschnur und Verschweißen der Belagsnähte in
gesonderter Position.
Menge: 0,000 m²

**2.2.1.20 Schweißschnur**
Schweißschnur, farblich an den Bodenbelag angepasst,
Rundschnur mit Durchmesser 4 mm, in Rollen zu 100 m
Länge.

Belagsnähte auffräsen und mit Schweißschnur passend zum
Farbton nach Verlegeanleitung des Herstellers
verschweißen.

Schweißschnur:

Hersteller/Typ ............................
vom Bieter einzutragen

Abrechnungseinheit: Stück Rolle zu 100 m Länge / lfdm
Menge: 0,000 St
